# Conducte flexible

- Propietat de l'arxiu: CYPE INGENIEROS, S.A.
- Format: FIEBDC-3/2002
- Divisa: EUR
- Costos indirectes: 3.00 %
- IVA: 21.00 %

## I Instal·lacions

### IC Calefacció, refrigeració, climatització i A.C.S.

#### ICR Sistemes de conducció d'aire

**ICR025** m Conducte flexible.
Xarxa de conductes flexibles de distribució d'aire per climatització, constituïda per tub flexible de doble paret amb aïllament, codi de comanda 990 319 271, "ZEHNDER", de 160 mm de diàmetre nominal, compost per paret interior d'alumini, polièster i cable d'acer en espiral de 162 mm de diàmetre interior, paret exterior de fils de fibra de vidre recoberts de PVC color gris de 229 mm de diàmetre exterior i aïllament entre parets mitjançant fibra de vidre de 25 mm d'espessor, rang de temperatura de treball de -30 a 140°C i resistència tèrmica 0,65 m²K/W. Inclús cinta d'alumini i elements de fixació amb una separació màxima de 1,50 m.
Inclou: Replanteig del recorregut del conducte i de la situació dels elements de subjecció. Presentació de tubs flexibles per a conducció d'aire. Col·locació i fixació de tubs flexibles per a conducció d'aire. Comprovació del seu correcte funcionament.
Criteri d'amidament de projecte: Longitud mesurada segons documentació gràfica de Projecte.
Criteri de mesura d'obra: Es mesurarà la longitud realment executada segons especificacions de Projecte.

| Codi | Ut | Descripció | Rendiment | Preu | Import |
|---|---|---|---|---|---|
| mt42zeh205ea | m | Tub flexible de doble paret amb aïllament, codi de comanda 990 319 271, "ZEHNDER", de 160 mm de diàmetre nominal, compost per paret interior d'alumini, polièster i cable d'acer en espiral de 162 mm de diàmetre interior, paret exterior de fils de fibra de vidre recoberts de PVC color gris de 229 mm de diàmetre exterior i aïllament entre parets mitjançant fibra de vidre de 25 mm d'espessor, rang de temperatura de treball de -30 a 140°C i resistència tèrmica 0,65 m²K/W, subministrat en trams de 6 m. (material) | 1.050 | 34.47 | 36.19 |
| mt42con020 | m | Cinta autoadhesiva d'alumini, de 50 micres d'espessor i 65 mm d'amplada, a base de resines acríliques, pel segellat i fixació de l'aïllament. (material) | 0.553 | 0.19 | 0.11 |
| mt42con135 | U | Brida i suport per a fixació de tubs flexibles per a conducció d'aire en instal·lacions de climatització. (material) | 0.700 | 1.50 | 1.05 |
| mo005 | h | Oficial 1ª instal·lador de climatització. (mà d'obra) | 0.252 | 29.34 | 7.39 |
| mo104 | h | Ajudant instal·lador de climatització. (mà d'obra) | 0.252 | 25.25 | 6.36 |
| % | % | Costos directes complementaris | 2 % | 51.10 | 1.02 |
|  |  | Costos directes |  |  | 52.12 |
