# Caixa de distribució per a ventilació

- Propietat de l'arxiu: CYPE INGENIEROS, S.A.
- Format: FIEBDC-3/2002
- Divisa: EUR
- Costos indirectes: 3.00 %
- IVA: 21.00 %

## I Instal·lacions

### IV Ventilació

#### IVM Ventilació mecànica

**IVM018** U Caixa de distribució per a ventilació.
Caixa de distribució, modular, amb aïllament acústic, sèrie CW 4 "ZEHNDER" composta per placa de connexió de xapa d'acer galvanitzat, codi de comanda 990 323 510, model CW-P 4 DN 125, caixa de distribució de xapa d'acer galvanitzat, amb revestiment acústic, codi de comanda 990 323 530, model CW-D 4, i placa de distribució de xapa d'acer galvanitzat, codi de comanda 990 323 610, model CW-M 4x75. Inclús elements de fixació.
Inclou: Replanteig. Col·locació i fixació de la caixa de distribució. Connexionat dels conductes.
Criteri d'amidament de projecte: Nombre d'unitats previstes, segons documentació gràfica de Projecte.
Criteri de mesura d'obra: Es mesurarà el nombre d'unitats realment executades segons especificacions de Projecte.

| Codi | Ut | Descripció | Rendiment | Preu | Import |
|---|---|---|---|---|---|
| mt42zeh230pa | U | Placa de connexió de xapa d'acer galvanitzat, codi de comanda 990 323 510, model CW-P 4 DN 125 "ZEHNDER", de 220x230 mm, amb 1 embocadura de 125 mm de diàmetre nominal, amb accessoris de muntatge. (material) | 1.000 | 57.89 | 57.89 |
| mt42zeh233z | U | Caixa de distribució de xapa d'acer galvanitzat, amb revestiment acústic, codi de comanda 990 323 530, model CW-D 4 "ZEHNDER", de 220x230x230 mm, amb possibilitat de muntatge frontal o lateral de les plaques i panell d'accés per facilitar la neteja, amb elements de fixació i accessoris de muntatge. (material) | 1.000 | 145.31 | 145.31 |
| mt42zeh232ka | U | Placa de distribució de xapa d'acer galvanitzat, codi de comanda 990 323 610, model CW-M 4x75 "ZEHNDER", de 220x230 mm, amb 4 embocadures de 75 mm de diàmetre nominal, amb accessoris de muntatge. (material) | 1.000 | 64.98 | 64.98 |
| mo005 | h | Oficial 1ª instal·lador de climatització. (mà d'obra) | 0.187 | 29.34 | 5.49 |
| mo104 | h | Ajudant instal·lador de climatització. (mà d'obra) | 0.187 | 25.25 | 4.72 |
| % | % | Costos directes complementaris | 2 % | 278.39 | 5.57 |
|  |  | Costos directes |  |  | 283.96 |
