# Recuperador de calor

- Propietat de l'arxiu: CYPE INGENIEROS, S.A.
- Format: FIEBDC-3/2002
- Divisa: EUR
- Costos indirectes: 3.00 %
- IVA: 21.00 %

## I Instal·lacions

### IV Ventilació

#### IVM Ventilació mecànica

**IVM026** U Recuperador de calor.
Recuperador de calor, codi de comanda 471 218 310, model ComfoAir 160 Basic "ZEHNDER", de 760x670x268 mm, cabal d'aire màxim 160 m³/h, pressió estàtica a cabal d'aire màxim 116 Pa, pressió sonora a 3 m 30,9 dBA, eficiència de recuperació calorífica 89%, amb certificació Passivhaus, ventiladors amb motor de tipus EC per a alimentació monofàsica a 230 V i 50 Hz de freqüència, 4 embocadures per a connexió a conducte de 125 mm de diàmetre, bypass per a free-cooling, filtres d'aire i interfície RS-232 per a integració amb BMS. Instal·lació en fals sostre. Inclús elements per a suspensió del sostre.
Inclou: Replanteig. Col·locació i fixació del recuperador de calor. Connexió a la xarxa de desguàs. Connexió a la xarxa elèctrica. Connexionat dels conductes. Comprovació del seu correcte funcionament.
Criteri d'amidament de projecte: Nombre d'unitats previstes, segons documentació gràfica de Projecte.
Criteri de mesura d'obra: Es mesurarà el nombre d'unitats realment executades segons especificacions de Projecte.

| Codi | Ut | Descripció | Rendiment | Preu | Import |
|---|---|---|---|---|---|
| mt42zeh020a | U | Recuperador de calor, codi de comanda 471 218 310, model ComfoAir 160 Basic "ZEHNDER", de 760x670x268 mm, cabal d'aire màxim 160 m³/h, pressió estàtica a cabal d'aire màxim 116 Pa, pressió sonora a 3 m 30,9 dBA, eficiència de recuperació calorífica 89%, amb certificació Passivhaus, ventiladors amb motor de tipus EC per a alimentació monofàsica a 230 V i 50 Hz de freqüència, 4 embocadures per a connexió a conducte de 125 mm de diàmetre, bypass per a free-cooling, filtres d'aire i interfície RS-232 per a integració amb BMS, per instal·lar en fals sostre o a la superfície de la paret, amb elements de fixació. (material) | 1.000 | 3048.18 | 3048.18 |
| mt42www090 | U | Kit de suports per a suspensió del sostre, format per quatre varetes roscades d'acer galvanitzat, amb els seus tacs, rosques i volanderes corresponents. (material) | 1.000 | 22.00 | 22.00 |
| mo011 | h | Oficial 1ª muntador. (mà d'obra) | 0.240 | 29.34 | 7.04 |
| mo080 | h | Ajudant muntador. (mà d'obra) | 0.240 | 25.28 | 6.07 |
| % | % | Costos directes complementaris | 2 % | 3083.29 | 61.67 |
|  |  | Costos directes |  |  | 3144.96 |
