# Extractor per a bany

- Propietat de l'arxiu: CYPE Ingenieros S.A.
- Format: FIEBDC-3/2016
- Programa: Generador de preus de la construcció. CYPE Ingenieros, S.A.
- Data: 30/09/2024
- Divisa: EUR
- Costos indirectes: 3 %
- IVA: 21 %

## I Instal·lacions

### IV Ventilació

#### IVM Ventilació mecànica

**IVM014** U Extractor per a bany.
Extractor per a bany format per ventilador helicoïdal d'ABS, color blanc, codi de comanda 18 514 722, model ZCV2 "ZEHNDER", potència màxima de 5,5 W, cabal màxim de 83 m³/h, nivell de pressió sonora de 38 dBA, de 199 mm de diàmetre i 129,5 mm d'altura, per a conductes de 100 mm de diàmetre, format per cos, ventilador amb pales corbes cap endarrere i motor de baix nivell sonor per a alimentació monofàsica a 230 V i 50 Hz de freqüència, equipat amb panell de control Touchpad, funció de regulació d'el cabal TimeSMART i funció de regulació de la humitat HimidiSMART. Inclús accessoris i elements de fixació.
Inclou: Replanteig. Col·locació i fixació. Connexionat i comprovació del seu correcte funcionament.
Criteri d'amidament de projecte: Nombre d'unitats previstes, segons documentació gràfica de Projecte.
Criteri de mesura d'obra: Es mesurarà el nombre d'unitats realment executades segons especificacions de Projecte.

| Codi | Ut | Descripció | Rendiment | Preu | Import |
|---|---|---|---|---|---|
| mt42zeh090a | U | Ventilador helicoïdal de ABS, color blanc, codi de comanda 18 514 722, model ZCV2 "ZEHNDER", potència màxima de 5,5 W, cabal màxim de 83 m³/h, nivell de pressió sonora de 38 dBA, de 199 mm de diàmetre i 129,5 mm d'altura, per a conductes de 100 mm de diàmetre, format per cos, ventilador amb pales corbes cap endarrere i motor de baix nivell sonor per a alimentació monofàsica a 230 V i 50 Hz de freqüència, equipat amb panell de control Touchpad, funció de regulació d'el cabal TimeSMART i funció de regulació de la humitat HimidiSMART, amb elements de fixació. (material) | 1 | 180.76 | 180.760 |
| mo003 | h | Oficial 1ª electricista. (mà d'obra) | 0.24 | 29.34 | 7.042 |
| mo102 | h | Ajudant electricista. (mà d'obra) | 0.24 | 25.25 | 6.060 |
| % | % | Costos directes complementaris | 2 % | 193.862 | 3.877 |
|  |  | Costos directes |  |  | 197.739 |

## Recursos

**mt42zeh090a** U Ventilador helicoïdal de ABS
Dades tècniques: Cost energètic 43.208 MJ; Emissió de CO2 3.229 kg
Residus:
- embalatge: re150101 Envasos de paper i cartró. (component de residu); rendiment 1.32 kg; Codi LER 15 01 01; Massa de l'element 1 kg; Volum 0.001333 m3
