# Reixeta per a interiors

- Propietat de l'arxiu: CYPE INGENIEROS, S.A.
- Format: FIEBDC-3/2002
- Divisa: EUR
- Costos indirectes: 3.00 %
- IVA: 21.00 %

## I Instal·lacions

### IV Ventilació

#### IVM Ventilació mecànica

**IVM023** U Reixeta per a interiors.
Reixeta rectangular, d'acer inoxidable, amb perforacions circulars de 5 mm de diàmetre formant quadrats, codi de comanda 990 320 610, model Roma Inox "ZEHNDER", de 260x160 mm, amb plènum per a impulsió o retorn d'aire, de xapa galvanitzada, acabat lacat color negre, amb aïllament acústic, codi de comanda 990 320 810, model CLD 75-85 L1. Inclús elements de fixació.
Inclou: Replanteig. Col·locació i fixació.
Criteri d'amidament de projecte: Nombre d'unitats previstes, segons documentació gràfica de Projecte.
Criteri de mesura d'obra: Es mesurarà el nombre d'unitats realment executades segons especificacions de Projecte.

| Codi | Ut | Descripció | Rendiment | Preu | Import |
|---|---|---|---|---|---|
| mt42zeh100ab | U | Reixeta rectangular, d'acer inoxidable, amb perforacions circulars de 5 mm de diàmetre formant quadrats, codi de comanda 990 320 610, model Roma Inox "ZEHNDER", de 260x160 mm. (material) | 1.000 | 55.53 | 55.53 |
| mt42zeh101aa | U | Plènum per a impulsió o retorn d'aire, de xapa galvanitzada, acabat lacat color negre, amb aïllament acústic, codi de comanda 990 320 810, model CLD 75-85 L1, "ZEHNDER", de 224x118x85 mm, amb una boca de 75 mm de diàmetre, per a connexió lateral per un dels seus costats menors (de 118 mm de longitud), cabal màxim a una velocitat de 3 m/s 30 m³/h, amb tapes d'un sol ús per evitar l'entrada de brutícia durant el muntatge i una grapa per fixar el conducte de ventilació, per a instal·lació en terra, paret o sostre. (material) | 1.000 | 35.45 | 35.45 |
| mo011 | h | Oficial 1ª muntador. (mà d'obra) | 0.324 | 29.34 | 9.51 |
| mo080 | h | Ajudant muntador. (mà d'obra) | 0.324 | 25.28 | 8.19 |
| % | % | Costos directes complementaris | 2 % | 108.68 | 2.17 |
|  |  | Costos directes |  |  | 110.85 |
