# Boca de ventilació per a interiors

- Propietat de l'arxiu: CYPE Ingenieros S.A.
- Format: FIEBDC-3/2016
- Programa: Generador de preus de la construcció. CYPE Ingenieros, S.A.
- Data: 05/07/2024
- Divisa: EUR
- Costos indirectes: 3 %
- IVA: 21 %

## I Instal·lacions

### IV Ventilació

#### IVM Ventilació mecànica

**IVM021** U Boca de ventilació per a interiors.
Boca d'impulsió, graduable, de plàstic color blanc, codi de comanda 705 613 126, model ComfoValve Luna S "ZEHNDER", de 170 mm de diàmetre i entre 30 i 70 mm d'altura, cabal màxim 75 m³/h, amb coll de connexió a conducte de 125 mm de diàmetre i junta elàstica, amb plènum per a impulsió o retorn d'aire, de polietilè color negre, codi de comanda 990 326 001, model TVA-P 75.
Inclou: Replanteig. Col·locació.
Criteri d'amidament de projecte: Nombre d'unitats previstes, segons documentació gràfica de Projecte.
Criteri de mesura d'obra: Es mesurarà el nombre d'unitats realment executades segons especificacions de Projecte.

| Codi | Ut | Descripció | Rendiment | Preu | Import |
|---|---|---|---|---|---|
| mt42zeh110a | U | Boca d'impulsió, graduable, de plàstic color blanc, codi de comanda 705 613 126, model ComfoValve Luna S "ZEHNDER", de 170 mm de diàmetre i entre 30 i 70 mm d'altura, cabal màxim 75 m³/h, amb coll de connexió a conducte de 125 mm de diàmetre i junta elàstica, per instal·lar en fals sostre o a la superfície de la paret. (material) | 1 | 33.09 | 33.090 |
| mt42zeh142a | U | Plènum per a impulsió o retorn d'aire, de polietilè color negre, codi de comanda 990 326 001, model TVA-P 75, "ZEHNDER", de 125 mm de diàmetre i 250 mm d'altura, amb una boca de 75 mm de diàmetre, per a connexió lateral, cabal màxim a una velocitat de 3 m/s 30 m³/h, amb tapes d'un sol ús per evitar l'entrada de brutícia durant el muntatge i una grapa per fixar el conducte de ventilació, per a instal·lació en paret o sostre. (material) | 1 | 16.53 | 16.530 |
| mo005 | h | Oficial 1ª instal·lador de climatització. (mà d'obra) | 0.194 | 29.34 | 5.692 |
| mo104 | h | Ajudant instal·lador de climatització. (mà d'obra) | 0.194 | 25.25 | 4.899 |
| % | % | Costos directes complementaris | 2 % | 60.211 | 1.204 |
|  |  | Costos directes |  |  | 61.415 |
