# Grup de ventilació per a instal·lació individual

- Propietat de l'arxiu: CYPE Ingenieros S.A.
- Format: FIEBDC-3/2016
- Programa: Generador de preus de la construcció. CYPE Ingenieros, S.A.
- Data: 05/07/2024
- Divisa: EUR
- Costos indirectes: 3 %
- IVA: 21 %

## I Instal·lacions

### IV Ventilació

#### IVM Ventilació mecànica

**IVM031** U Grup de ventilació per a instal·lació individual.
Grup de ventilació, codi de comanda 458 306 610, model ComfoFan Silent "ZEHNDER", de potència nominal 1600 W, cabal màxim 450 m³/h, compost per ventilador centrífug, amb motor per a alimentació monofàsica a 230 V i 50 Hz de freqüència i carcassa exterior de polipropilè de 389x388x281 mm color gris clar, amb 4 embocadures d'entrada d'aire per a connexió a conducte de 125 mm de diàmetre i 1 embocadura de sortida d'aire per a connexió a conducte de 160 mm de diàmetre, sensor d'humitat i receptor per a control remot via ràdio. Inclús elements de fixació.
Inclou: Replanteig. Col·locació i fixació del grup. Connexió a la xarxa elèctrica. Connexionat dels conductes. Comprovació del seu correcte funcionament.
Criteri d'amidament de projecte: Nombre d'unitats previstes, segons documentació gràfica de Projecte.
Criteri de mesura d'obra: Es mesurarà el nombre d'unitats realment executades segons especificacions de Projecte.

| Codi | Ut | Descripció | Rendiment | Preu | Import |
|---|---|---|---|---|---|
| mt42zeh191a | U | Grup de ventilació, codi de comanda 458 306 610, model ComfoFan Silent "ZEHNDER", de potència nominal 1600 W, cabal màxim 450 m³/h, compost per ventilador centrífug, amb motor per a alimentació monofàsica a 230 V i 50 Hz de freqüència i carcassa exterior de polipropilè de 389x388x281 mm color gris clar, amb 4 embocadures d'entrada d'aire per a connexió a conducte de 125 mm de diàmetre i 1 embocadura de sortida d'aire per a connexió a conducte de 160 mm de diàmetre, sensor d'humitat i receptor per a control remot via ràdio, amb 3 taps d'embocadura de 125 mm de diàmetre, 1 reducció concèntrica de 160 mm de diàmetre en un extrem i de 125 mm de diàmetre en l'altre extrem, i elements de fixació. (material) | 1 | 324.62 | 324.620 |
| mo011 | h | Oficial 1ª muntador. (mà d'obra) | 0.259 | 29.34 | 7.599 |
| mo080 | h | Ajudant muntador. (mà d'obra) | 0.259 | 25.28 | 6.548 |
| % | % | Costos directes complementaris | 2 % | 338.767 | 6.775 |
|  |  | Costos directes |  |  | 345.542 |

## Recursos

**mt42zeh191a** U Grup de ventilació
Dades tècniques: Cost energètic 158.637 MJ; Emissió de CO2 13.319 kg
Residus:
- embalatge: re150101 Envasos de paper i cartró. (component de residu); rendiment 1.505 kg; Codi LER 15 01 01; Massa de l'element 1 kg; Volum 0.001333 m3
